# Beseitigung von Unfallschäden mit Leichtflüssigkeiten
Angebotsaufforderung (GAEB 90, DA83)
Währung: EUR
Auftraggeber: Autobahn GmbH des Bundes

## Beseitigung von Unfallschäden mit Leicht
Datum: 13.07.26

### Abschnitt 00 (Los 1) AM Dorsten - Unfälle mit Leichtflüssigkeiten

#### Unterabschnitt 00.00 Verkehrsflächen

**00.00.0001 Ölbinder**
Ölbinder Typ II
Menge: 200,000 kg

#### Unterabschnitt 00.01 Unbefestigte Flächen

**00.01.0001 Mutterboden**
Mutterboden
Baustoff Boden ohne Fremdbestandteile
Baustoff für Einbau in Wasserschutzgebieten nach Unterlagen des AG geeignet.
Einbaustelle = Vertiefungen, die durch Aushub ungeeigneten Bodens
Andeckung 'auf Böschungen, Seitenstreifen,
Trennstreifen, Mulden u. ä.'
Einbau 3 cm unter Fahrbahnrand.
Menge: 15,000 m3
Zuordnung: 106

**00.01.0002 Rasenansaat**
Rasenansaat.
Fläche = Böschungen, Trennstreifen und Mulden.
Saatgutmenge = 5 g/m2.
Regelsaatgutmischung (RSM) 7.1.1 Landschaftsrasen -
Standard ohne Kräuter.
Menge: 10,000 m2
Zuordnung: 107

#### Unterabschnitt 00.02 Entwässerung

**00.02.0001 Zulaufsperre**
Verschließen der Zuläufe mittels Kanalblase oder
Schieber vor Beginn der Reinigungsarbeiten.
Öffnen der Zuläufe nach Beendigung der Maßnahme.
Menge: 1,000 St

**00.02.0002 Gasprüfung**
Untersuchung von unterirdischen, geschlossenen
Entwässerungsanlagen mittels Gasspürgerät vor Beginn
der Entleerungs- und Reinigungsarbeiten.
Menge: 1,000 St

**00.02.0003 Beseitigung gefähr. Konzentrationen**
Gefährliche Konzentrationen im unterirdischen,
geschlossenen Kanalnetz durch zusätzliche Belüftung
beseitigen.
Menge: 1,000 St

*Hinweis*
Nur wenn aufschwimmende Leichtflüssigkeiten erkennbar
sind.

**00.02.0004 Hilfsmittel Ölbindeflies**
Ölbindeflies
Menge: 5,000 m2

**00.02.0005 Hilfsmittel Ölsperre**
Ölsperre mit Absorbersperre
Durchführung gem. Wasserhaushaltsgesetz(WHG).
Menge: 5,000 m

#### Unterabschnitt 00.03 Entsorgung

**00.03.0001 N.gefährl. Abfall aus Baustelle ent*Entsorgung AN Gebühr einrechn.**
Es ist zu kalkulieren, dass es sich um Bodenmaterial
von einer Einstufung bis gleich BM-F3 gem. EBV Tabelle
3
handelt.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich BM-F3 gem. EBV Tabelle
3
handelt.
Kosten der Analytik,
Abfallentsorgung und
Verbleibsdokumentation sind einzurechnen.
Verbleibsdokumentation nach Unterlagen des AG
führen.
Abgerechnet wird nach Wiegescheinen.
In den Einheitspreis dieser OZ sind alle mit der
Entsorgung verbundenen Kosten inklusive der
Nachweisführung und erforderlicher Kosten für
Eingangskontrollen einzurechnen.
Menge: 2,000 t

**00.03.0002 N.gefährl. Abfall aus Baustelle ent*Entsorgung AN Gebühr einrechn.**
Es ist zu kalkulieren, dass es sich um Bodenmaterial
von einer Einstufung bis gleich DK 0
handelt.
Nicht gefährlichen Abfall aus Baustelle entsorgen.
Abgerechnet wird nach Wiegescheinen.
Abfall : Boden und Steine
Abfallschlüssel Nr. 170504
Entsorgung nach Wahl des AN.
Gebühren der Abfallentsorgung sind einzurechnen.

Verwertung des Bodenmaterials
Das verunreinigte Bodenmaterial ist einem zugelassenen
bzw. zertifizierten Entsorgungsfachbetrieb zur
Entsorgung / Verwertung zuzuführen.
Entsorgung/ Verwertung nach Wahl des AN. Angaben im
Bieterangabenverzeichnis.
Name Entsorger

'......................................................
'
Ort Anlage

'......................................................
'
Art Entsorgung

'......................................................
'
Abfall = Boden und Steine mit Ausnahme derjenigen,
die unter 17 05 03* fallen.
Abfallschlüssel = 17 05 04.
gelösten Abfall an Anfallstelle laden.

Es ist zu kalkulieren, dass es sich um Bodenmaterial
von einer Einstufung bis gleich DK 0
handelt.
Kosten der Analytik, Abfallentsorgung und
Verbleibsdokumentation sind einzurechnen.
Verbleibsdokumentation nach Unterlagen des AG
führen.
Abgerechnet wird nach Wiegescheinen.
In den Einheitspreis dieser OZ sind alle mit der
Entsorgung verbundenen Kosten inklusive der
Nachweisführung und erforderlicher Kosten für
Eingangskontrollen
einzurechnen.
Menge: 2,000 t

**00.03.0003 N.gefährl. Abfall aus Baustelle ent*Entsorgung AN Gebühr einrechn.**
Es ist zu kalkulieren, dass es sich um Bodenmaterial
von einer Einstufung bis gleich DK I.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK I.
Kosten der Analytik,
Abfallentsorgung und
Verbleibsdokumentation sind einzurechnen.
Verbleibsdokumentation nach Unterlagen des AG
führen.
Abgerechnet wird nach Wiegescheinen.
In den Einheitspreis dieser OZ sind alle mit der
Entsorgung verbundenen Kosten inklusive der
Nachweisführung und erforderlicher Kosten für
Eingangskontrollen einzurechnen.
Menge: 2,000 t

**00.03.0004 N.gefährl. Abfall aus Baustelle ent*Entsorgung AN Gebühr einrechn.**
Es ist zu kalkulieren, dass es sich um Bodenmaterial
von einer Einstufung bis gleich DK II.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK II.
Kosten der Analytik,
Abfallentsorgung und
Verbleibsdokumentation sind einzurechnen.
Verbleibsdokumentation nach Unterlagen des AG
führen.
Abgerechnet wird nach Wiegescheinen.
In den Einheitspreis dieser OZ sind alle mit der
Entsorgung verbundenen Kosten inklusive der
Nachweisführung und erforderlicher Kosten für
Eingangskontrollen einzurechnen.
Menge: 2,000 t

**00.03.0005 N.gefährl. Abfall aus Baustelle ent*Entsorgung AN Gebühr einrechn.**
Es ist zu kalkulieren, dass es sich um Bodenmaterial
von einer Einstufung bis gleich DK III.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK III.
Kosten der Analytik,
Abfallentsorgung und
Verbleibsdokumentation sind einzurechnen.
Verbleibsdokumentation nach Unterlagen des AG
führen.
Abgerechnet wird nach Wiegescheinen.
In den Einheitspreis dieser OZ sind alle mit der
Entsorgung verbundenen Kosten inklusive der
Nachweisführung und erforderlicher Kosten für
Eingangskontrollen einzurechnen.
Menge: 2,000 t

**00.03.0006 Gefährl. Abfall aus Baustelle ents.*Gebühr einrechn.**
Gefährlichen Abfall aus Baustelle entsorgen. Art der
Belastung und Entsorgung nach Unterlagen des AG. Entsorgungsnachweis nach Unterlagen des
AG führen.
Abgerechnet wird nach Wiegescheinen.
Abfallschlüsselnummer : 170503
Boden und Steine, die gefährliche Stoffe enthalten
Gebühren der Abfallentsorgung sind einzurechnen.

Es ist zu kalkulieren, dass es sich um Bodenmaterial
von einer Einstufung bis gleich DK I
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK I
handelt.
Kosten der Analytik, Abfallentsorgung und
Verbleibsdokumentation sind einzurechnen.
Verbleibsdokumentation nach Unterlagen des AG
führen.
Abgerechnet wird nach Wiegescheinen.
In den Einheitspreis dieser OZ sind alle mit der
Entsorgung der verbundenen Kosten inklusive der
Nachweisführung und erforderlicher Kosten für
Eingangskontrollen einzurechnen.
Menge: 2,000 t

**00.03.0007 Gefährl. Abfall aus Baustelle ents.*Gebühr einrechn.**
Gefährlichen Abfall aus Baustelle entsorgen. Art der
Belastung und Entsorgung nach Unterlagen des AG. Entsorgungsnachweis nach Unterlagen des
AG führen.
Abgerechnet wird nach Wiegescheinen.
Abfallschlüsselnummer : 170503
Boden und Steine, die gefährliche Stoffe enthalten
Gebühren der Abfallentsorgung sind einzurechnen.

Es ist zu kalkulieren, dass es sich um Bodenmaterial
von einer Einstufung bis gleich DK II
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK II
handelt.
Kosten der Analytik, Abfallentsorgung und
Verbleibsdokumentation sind einzurechnen.
Verbleibsdokumentation nach Unterlagen des AG
führen.
Abgerechnet wird nach Wiegescheinen.
In den Einheitspreis dieser OZ sind alle mit der
Entsorgung der verbundenen Kosten inklusive der
Nachweisführung und erforderlicher Kosten für
Eingangskontrollen einzurechnen.
Menge: 2,000 t

**00.03.0008 Gefährl. Abfall aus Baustelle ents.*Gebühr einrechn.**
Gefährlichen Abfall aus Baustelle entsorgen. Art der
Belastung und Entsorgung nach Unterlagen des AG. Entsorgungsnachweis nach Unterlagen des
AG führen.
Abgerechnet wird nach Wiegescheinen.
Abfallschlüsselnummer : 170503
Boden und Steine, die gefährliche Stoffe enthalten
Gebühren der Abfallentsorgung sind einzurechnen.

Es ist zu kalkulieren, dass es sich um Bodenmaterial
von einer Einstufung bis gleich DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK III
handelt.
Kosten der Analytik, Abfallentsorgung und
Verbleibsdokumentation sind einzurechnen.
Verbleibsdokumentation nach Unterlagen des AG
führen.
Abgerechnet wird nach Wiegescheinen.
In den Einheitspreis dieser OZ sind alle mit der
Entsorgung der verbundenen Kosten inklusive der
Nachweisführung und erforderlicher Kosten für
Eingangskontrollen einzurechnen.
Menge: 2,000 t

**00.03.0009 Gefährl. Abfall aus Baustelle ents.*Gebühr einrechn.**
Gefährlichen Abfall aus Baustelle entsorgen. Art der
Belastung und Entsorgung nach Unterlagen des AG. Entsorgungsnachweis nach Unterlagen des
AG führen.
Abgerechnet wird nach Wiegescheinen.
Abfallschlüsselnummer : 170503
Boden und Steine, die gefährliche Stoffe enthalten
Gebühren der Abfallentsorgung sind einzurechnen.

Es ist zu kalkulieren, dass es sich um Bodenmaterial
von einer Einstufung > DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung > DK III handelt.
Kosten der Analytik, Abfallentsorgung und
Verbleibsdokumentation sind einzurechnen.
Verbleibsdokumentation nach Unterlagen des AG
führen.
Abgerechnet wird nach Wiegescheinen.
In den Einheitspreis dieser OZ sind alle mit der
Entsorgung der verbundenen Kosten inklusive der
Nachweisführung und erforderlicher Kosten für
Eingangskontrollen einzurechnen.
Menge: 2,000 t

**00.03.0010 Gefährl. Abfall aus Baustelle ents.*Gebühr einrechn.**
Gefährlichen Abfall aus Baustelle entsorgen.
Abgerechnet wird nach Wiegescheinen.
Abfallschlüsselnummer : 130501
Feste Abfälle aus Sandfanganlagen und
Öl-/Wasserabscheidern.
Gebühren der Abfallentsorgung sind einzurechnen.
Menge: 2,000 t

**00.03.0011 Gefährl. Abfall aus Baustelle ents.*Gebühr einrechn.**
Gefährlichen Abfall aus Baustelle entsorgen.
Abgerechnet wird nach Wiegescheinen.
Abfallschlüsselnummer : 130502
Schlämme aus Öl-/Wasserabscheidern.
Gebühren der Abfallentsorgung sind einzurechnen.
Menge: 2,000 t

**00.03.0012 Gefährl. Abfall aus Baustelle ents.*Gebühr einrechn.**
Gefährlichen Abfall aus Baustelle entsorgen.
Abgerechnet wird nach Wiegescheinen.
Abfallschlüsselnummer : 130503
Schlämme aus Einlaufschächten
Gebühren der Abfallentsorgung sind einzurechnen.
Menge: 15,000 t

**00.03.0013 Gefährl. Abfall aus Baustelle ents.*Gebühr einrechn.**
Gefährlichen Abfall aus Baustelle entsorgen.
Abgerechnet wird nach Wiegescheinen.
Abfallschlüsselnummer : 130506
Öle aus Öl-/Wasserabscheidern.
Gebühren der Abfallentsorgung sind einzurechnen.
Menge: 10,000 t

**00.03.0014 Gefährl. Abfall aus Baustelle ents.*Gebühr einrechn.**
Gefährlichen Abfall aus Baustelle entsorgen.
Abgerechnet wird nach Wiegescheinen.
Abfallschlüsselnummer : 130507
öliges Wasser aus Öl-/Wasserabscheidern
Gebühren der Abfallentsorgung sind einzurechnen.
Menge: 2,000 t

**00.03.0015 Gefährl. Abfall aus Baustelle ents.*Gebühr einrechn.**
Gefährlichen Abfall aus Baustelle entsorgen.
Abgerechnet wird nach Wiegescheinen.
Abfallschlüsselnummer : 130508
Abfallgemische aus Sandfanganlagen und
Öl-/Wasserabscheidern.
Gebühren der Abfallentsorgung sind einzurechnen.
Menge: 2,000 t

**00.03.0016 Gefährl. Abfall aus Baustelle ents.*Gebühr einrechn.**
Gefährlichen Abfall aus Baustelle entsorgen.
Abgerechnet wird nach Wiegescheinen.
Abfallschlüsselnummer : 150202
Aufsaug- und Filtermaterialien, Wischtücher
und Schutzkleidung, die durch gefährliche Stoffe
verunreinigt sind.
Gebühren der Abfallentsorgung sind einzurechnen.
Menge: 5,000 t

**00.03.0017 Gefährl. Abfall aus Baustelle ents.*Gebühr einrechn.**
Gefährlichen Abfall aus Baustelle entsorgen.
Abgerechnet wird nach Wiegescheinen.
Abfallschlüsselnummer : 16 07 08: ölhaltige Abfälle.
Gebühren der Abfallentsorgung sind einzurechnen.
Menge: 2,000 t

**00.03.0018 Gefährl. Abfall aus Baustelle ents.*Gebühr einrechn.**
Gefährlichen Abfall aus Baustelle entsorgen.
Abgerechnet wird nach Wiegescheinen.
Abfallschlüsselnummer : 16 10 01: Entsorgung von
wässrigen flüssigen Abfällen, die gefährliche Stoffe
enthalten.
Gebühren der Abfallentsorgung sind einzurechnen.
Menge: 2,000 t

**00.03.0019 Transporte zur Entsorgungsanlage**
Menge: 20,000 St

#### Unterabschnitt 00.04 Personalkosten

**00.04.0001 Einsatzleiter**
Stundenlohnarbeiten durch Einsatzleiter (mit Lehrgang
zur Probenahme nach  PN98) auf Anordnung des AG
ausführen.
Der Verrechnungssatz für den jeweiligen Einsatzleiter
umfasst sämtliche Aufwendungen, insbesondere den
tatsächlichen Lohn einschliesslich vermögenswirksamer
Leistungen mit den Zuschlägen für Gemeinkosten
(Sozialkassenbeiträge und dgl.), sowie Lohn- bzw.
Gehaltsnebenkosten und Zuschläge für Überstunden.

Lehrgang des Mitarbeites nach PN 98 ist nachzuweisen.
Menge: 60,000 h

**00.04.0002 Facharbeiter**
Stundenlohnarbeiten durch Facharbeiter auf Anordnung
des AG ausführen.
Der Verrechnungssatz für den jeweiligen Facharbeiter
umfasst sämtliche Aufwendungen, insbesondere den
tatsächlichen Lohn einschliesslich vermögenswirksamer
Leistungen mit den Zuschlägen für Gemeinkosten
(Sozialkassenbeiträge und dgl.), sowie Lohn- bzw.
Gehaltsnebenkosten und Zuschläge für Überstunden.
Menge: 10,000 h

**00.04.0003 Hilfsarbeiter**
Stundenlohnarbeiten durch Hilfsarbeiter auf Anordnung
des AG ausführen.
Der Verrechnungssatz für den jeweiligen Hilfsarbeiter
umfasst sämtliche Aufwendungen, insbesondere den
tatsächlichen Lohn einschliesslich vermögenswirksamer
Leistungen mit den Zuschlägen für Gemeinkosten
(Sozialkassenbeiträge und dgl.), sowie Lohn- bzw.
Gehaltsnebenkosten und Zuschläge für Überstunden.
Menge: 10,000 h

#### Unterabschnitt 00.05 Fahrzeuge und Geräte

**00.05.0001 Verrechnungssatz thermischer Flächenreiniger**
Stundenlohnarbeiten durch thermischern Flächenreiniger
inkl. Fahrer mit zwei verschiedenen Hochdruckdüsen: zum
einen im Flachstrahl- und zum anderen im
Rotorendüsensystem
auf Anordnung des AG ausführen.
Der Verrechnungssatz für den jeweiligen thermischern
Flächenreiniger inkl. Fahrer umfasst sämtliche
Aufwendungen fuer die An- und Abfahrt zum Einsatzort,
Einsatzstelle einrichten, Auf- und Abladen von Geräten
und Material, insbesondere Gerätevorhalte- und
Betriebsstoffkosten, sowie sämtliche Zuschläge
Umsetzung vor Ort, Anfahrt des Personals zum
Betriebsort etc .
den Einsatz, insbesondere Gerätevorhalte- und
Betriebsstoffkosten, sowiesämtliche Zuschläge
einschliesslich der Kosten für den Fahrer.
Menge: 60,000 h

**00.05.0002 Verrechungssatz Spül- u. Saugw. mit ADR**
Stundenlohnarbeiten durch Spül- und Saugwagen auf
Anordnung des AG ausführen.
Der Verrechnungssatz für den jeweiligen Spül- und
Saugwagen mi ADR inkl. Fahrer umfasst sämtliche
Aufwendungen fuer die An- und Abfahrt zum Einsatzort,
Einsatzstelle einrichten, Auf- und Abladen von Geräten
und Material, insbesondere Gerätevorhalte- und
Betriebsstoffkosten, sowie sämtliche Zuschläge
Umsetzung vor Ort, Anfahrt des Personals zum
Betriebsort etc .
den Einsatz, insbesondere Gerätevorhalte- und
Betriebsstoffkosten, sowiesämtliche Zuschläge
einschliesslich der Kosten für den Fahrer.
Menge: 10,000 h

**00.05.0003 Verrechnugssatz Muldeabsetzk.**
Stundenlohnarbeiten durch Muldenabsetzkipper mit
Anhänger auf Anordnung des AG ausführen.
Der Verrechnungssatz für den jeweiligen
Muldenabsetzkipper inkl. Fahrer mit Anhänger umfasst
sämtliche
Aufwendungen fuer die An- und Abfahrt zum Einsatzort,
Einsatzstelle einrichten, Auf- und Abladen von Geräten
und Material, insbesondere Gerätevorhalte- und
Betriebsstoffkosten, sowie sämtliche Zuschläge
Umsetzung vor Ort, Anfahrt des Personals zum
Betriebsort etc .
den Einsatz, insbesondere Gerätevorhalte- und
Betriebsstoffkosten, sowiesämtliche Zuschläge
einschliesslich der Kosten für den Fahrer.
Menge: 10,000 h

**00.05.0004 Verrechnungssatz Mobilbagger 3,0t**
Stundenlohnarbeiten durch Mobilbagger 3,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**00.05.0005 Verrechnungssatz Bagger 15,0t**
Stundenlohnarbeiten durch Bagger 15,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**00.05.0006 Verrechnungssatz R.L.A.Ö.**
Stundenlohnarbeiten durch Rüstwagen mit Lichtmast,
Anhänger und Ölwehr auf Anordnung des AG ausführen.
Der Verrechnungssatz für den jeweiligen Rüstwagen mit
Lichtmast, Anhänger und Ölwehr inkl. Fahrer umfasst
sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**00.05.0007 Verrechnungssatz LKW mit Ladekran**
Stundenlohnarbeiten durch Autokranbagger auf Anordnung
des AG ausführen.
Der Verrechnungssatz für den jeweiligen Autokranbagger
inkl. Fahrer
umfasst ssämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**00.05.0008 Verrechnungssatz Sattelkipper**
Stundenlohnarbeiten durch Sattelkipper inkl. Bediener
auf Anordnungdes AG ausführen.
Der Verrechnungssatz für den jeweiligen Sattelkipper
inkl. Fahrer
umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**00.05.0009 Verrechnungssatz Radlader 14,0 t**
Stundenlohnarbeiten durch Radlader 14,0 t auf Anordnung
des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**00.05.0010 Verrechnungssatz Tieflader**
Verrechnungssatz Tieflader für Transport der Bagger
oder Radlader
Der Verrechnungssatz für den jeweiligenTieflader inkl.
Fahrer umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

#### Unterabschnitt 00.06 Sonstiges

**00.06.0001 Dokumentation**
Jeder Einsatz ist zu dokumentieren.
Die Leistung vor Beginn der Arbeiten mit mindestens 5
aussagekräftigen Fotos dokumentieren. Der Umfang der zu
erbringenden Leistung muss eindeutig erkennbar sein.
Die Lage und die Abmessungen der Verunreinigung müssen
daraus hervorgehen.
Die Leistung nach Abschluss der Arbeiten mit mindestens
3 aussagekräftigen Fotos dokumentieren.
Fotodokumentation der Verkehrssicherung. Mindestens 2
Fotos aus denen die Art und Anzahl der eingesetzten
Absicherung ersichtlich wird.
Bei Verunreinigungen größeren Ausmaßes ist die Anzahl
der Fotos entsprechend zu erhöhen.
Farbige Lichtbilder mit Beschriftung, Aufnahmedaten
sowie -ort und Blickrichtung.

Abrechnung je Einsatz ein Stück Dokumentation.
Menge: 20,000 St

**00.06.0002 Wartezeit**
Ausfallstunden für Wartezeiten vor Ort aufgrund von
noch nicht zur Reinigung freigegebener Einsatzstelle.
Es sind sämtliche Ausfallkosten der Arbeitskolonne, der
Maschinen und Geräte etc. einzurechnen.
Menge: 10,000 h

**00.06.0003 Zulage für Nacht- und Wochenendarbeit**
Zulage für Nacht- und Wochenendarbeit
Nachtzuschlag von 20:00 Uhr bis 6:00 Uhr
Sonn- und Feiertagen im Zeitraum von
00.00 Uhr bis 24:00 Uhr
Es sind sämtliche Zusatzkosten der Arbeitskolonne, der
Maschinen und Geräte etc. einzurechnen.
Menge: 15,000 h

### Abschnitt 01 (Los 2) AM Gelsenkirchen - Unfälle mit Leichtflüssigkeiten

#### Unterabschnitt 01.00 Verkehrsflächen

**01.00.0001 Ölbinder**
Ölbinder Typ II
Menge: 300,000 kg

#### Unterabschnitt 01.01 Unbefestigte Flächen

**01.01.0001 Mutterboden**
Mutterboden
Baustoff Boden ohne Fremdbestandteile
Baustoff für Einbau in Wasserschutzgebieten nach Unterlagen des AG geeignet.
Einbaustelle = Vertiefungen, die durch Aushub ungeeigneten Bodens
Andeckung 'auf Böschungen, Seitenstreifen,
Trennstreifen, Mulden u. ä.'
Einbau 3 cm unter Fahrbahnrand.
Menge: 30,000 m3
Zuordnung: 106

**01.01.0002 Rasenansaat**
Rasenansaat.
Fläche = Böschungen, Trennstreifen und Mulden.
Saatgutmenge = 5 g/m2.
Regelsaatgutmischung (RSM) 7.1.1 Landschaftsrasen -
Standard ohne Kräuter.
Menge: 20,000 m2
Zuordnung: 107

#### Unterabschnitt 01.02 Entwässerung

**01.02.0001 Zulaufsperre**
Verschließen der Zuläufe mittels Kanalblase oder
Schieber vor Beginn der Reinigungsarbeiten.
Öffnen der Zuläufe nach Beendigung der Maßnahme.
Menge: 2,000 St

**01.02.0002 Gasprüfung**
Untersuchung von unterirdischen, geschlossenen
Entwässerungsanlagen mittels Gasspürgerät vor Beginn
der Entleerungs- und Reinigungsarbeiten.
Menge: 2,000 St

**01.02.0003 Beseitigung gefähr. Konzentrationen**
Gefährliche Konzentrationen im unterirdischen,
geschlossenen Kanalnetz durch zusätzliche Belüftung
beseitigen.
Menge: 2,000 St

*Hinweis*
Nur wenn aufschwimmende Leichtflüssigkeiten erkennbar
sind.

**01.02.0004 Hilfsmittel Ölbindeflies**
Ölbindeflies
Menge: 10,000 m2

**01.02.0005 Hilfsmittel Ölsperre**
Ölsperre mit Absorbersperre
Durchführung gem. Wasserhaushaltsgesetz(WHG).
Menge: 10,000 m

#### Unterabschnitt 01.03 Entsorgung

**01.03.0001 N.gefährl. Abfall aus Baustelle ent*Entsorgung AN Gebühr einrechn.**
Es ist zu kalkulieren, dass es sich um Bodenmaterial
von einer Einstufung bis gleich BM-F3 gem. EBV Tabelle
3
handelt.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich BM-F3 gem. EBV Tabelle
3
handelt.
Kosten der Analytik,
Abfallentsorgung und
Verbleibsdokumentation sind einzurechnen.
Verbleibsdokumentation nach Unterlagen des AG
führen.
Abgerechnet wird nach Wiegescheinen.
In den Einheitspreis dieser OZ sind alle mit der
Entsorgung verbundenen Kosten inklusive der
Nachweisführung und erforderlicher Kosten für
Eingangskontrollen einzurechnen.
Menge: 3,000 t

**01.03.0002 N.gefährl. Abfall aus Baustelle ent*Entsorgung AN Gebühr einrechn.**
Es ist zu kalkulieren, dass es sich um Bodenmaterial
von einer Einstufung bis gleich DK 0
handelt.
Nicht gefährlichen Abfall aus Baustelle entsorgen.
Abgerechnet wird nach Wiegescheinen.
Abfall : Boden und Steine
Abfallschlüssel Nr. 170504
Entsorgung nach Wahl des AN.
Gebühren der Abfallentsorgung sind einzurechnen.

Verwertung des Bodenmaterials
Das verunreinigte Bodenmaterial ist einem zugelassenen
bzw. zertifizierten Entsorgungsfachbetrieb zur
Entsorgung / Verwertung zuzuführen.
Entsorgung/ Verwertung nach Wahl des AN. Angaben im
Bieterangabenverzeichnis.
Name Entsorger

'......................................................
'
Ort Anlage

'......................................................
'
Art Entsorgung

'......................................................
'
Abfall = Boden und Steine mit Ausnahme derjenigen,
die unter 17 05 03* fallen.
Abfallschlüssel = 17 05 04.
gelösten Abfall an Anfallstelle laden.

Es ist zu kalkulieren, dass es sich um Bodenmaterial
von einer Einstufung bis gleich DK 0
handelt.
Kosten der Analytik, Abfallentsorgung und
Verbleibsdokumentation sind einzurechnen.
Verbleibsdokumentation nach Unterlagen des AG
führen.
Abgerechnet wird nach Wiegescheinen.
In den Einheitspreis dieser OZ sind alle mit der
Entsorgung verbundenen Kosten inklusive der
Nachweisführung und erforderlicher Kosten für
Eingangskontrollen
einzurechnen.
Menge: 3,000 t

**01.03.0003 N.gefährl. Abfall aus Baustelle ent*Entsorgung AN Gebühr einrechn.**
Es ist zu kalkulieren, dass es sich um Bodenmaterial
von einer Einstufung bis gleich DK I.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK I.
Kosten der Analytik,
Abfallentsorgung und
Verbleibsdokumentation sind einzurechnen.
Verbleibsdokumentation nach Unterlagen des AG
führen.
Abgerechnet wird nach Wiegescheinen.
In den Einheitspreis dieser OZ sind alle mit der
Entsorgung verbundenen Kosten inklusive der
Nachweisführung und erforderlicher Kosten für
Eingangskontrollen einzurechnen.
Menge: 3,000 t

**01.03.0004 N.gefährl. Abfall aus Baustelle ent*Entsorgung AN Gebühr einrechn.**
Es ist zu kalkulieren, dass es sich um Bodenmaterial
von einer Einstufung bis gleich DK II.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK II.
Kosten der Analytik,
Abfallentsorgung und
Verbleibsdokumentation sind einzurechnen.
Verbleibsdokumentation nach Unterlagen des AG
führen.
Abgerechnet wird nach Wiegescheinen.
In den Einheitspreis dieser OZ sind alle mit der
Entsorgung verbundenen Kosten inklusive der
Nachweisführung und erforderlicher Kosten für
Eingangskontrollen einzurechnen.
Menge: 3,000 t

**01.03.0005 N.gefährl. Abfall aus Baustelle ent*Entsorgung AN Gebühr einrechn.**
Es ist zu kalkulieren, dass es sich um Bodenmaterial
von einer Einstufung bis gleich DK III.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK III.
Kosten der Analytik,
Abfallentsorgung und
Verbleibsdokumentation sind einzurechnen.
Verbleibsdokumentation nach Unterlagen des AG
führen.
Abgerechnet wird nach Wiegescheinen.
In den Einheitspreis dieser OZ sind alle mit der
Entsorgung verbundenen Kosten inklusive der
Nachweisführung und erforderlicher Kosten für
Eingangskontrollen einzurechnen.
Menge: 3,000 t

**01.03.0006 Gefährl. Abfall aus Baustelle ents.*Gebühr einrechn.**
Gefährlichen Abfall aus Baustelle entsorgen. Art der
Belastung und Entsorgung nach Unterlagen des AG. Entsorgungsnachweis nach Unterlagen des
AG führen.
Abgerechnet wird nach Wiegescheinen.
Abfallschlüsselnummer : 170503
Boden und Steine, die gefährliche Stoffe enthalten
Gebühren der Abfallentsorgung sind einzurechnen.

Es ist zu kalkulieren, dass es sich um Bodenmaterial
von einer Einstufung bis gleich DK I
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK I
handelt.
Kosten der Analytik, Abfallentsorgung und
Verbleibsdokumentation sind einzurechnen.
Verbleibsdokumentation nach Unterlagen des AG
führen.
Abgerechnet wird nach Wiegescheinen.
In den Einheitspreis dieser OZ sind alle mit der
Entsorgung der verbundenen Kosten inklusive der
Nachweisführung und erforderlicher Kosten für
Eingangskontrollen einzurechnen.
Menge: 3,000 t

**01.03.0007 Gefährl. Abfall aus Baustelle ents.*Gebühr einrechn.**
Gefährlichen Abfall aus Baustelle entsorgen. Art der
Belastung und Entsorgung nach Unterlagen des AG. Entsorgungsnachweis nach Unterlagen des
AG führen.
Abgerechnet wird nach Wiegescheinen.
Abfallschlüsselnummer : 170503
Boden und Steine, die gefährliche Stoffe enthalten
Gebühren der Abfallentsorgung sind einzurechnen.

Es ist zu kalkulieren, dass es sich um Bodenmaterial
von einer Einstufung bis gleich DK II
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK II
handelt.
Kosten der Analytik, Abfallentsorgung und
Verbleibsdokumentation sind einzurechnen.
Verbleibsdokumentation nach Unterlagen des AG
führen.
Abgerechnet wird nach Wiegescheinen.
In den Einheitspreis dieser OZ sind alle mit der
Entsorgung der verbundenen Kosten inklusive der
Nachweisführung und erforderlicher Kosten für
Eingangskontrollen einzurechnen.
Menge: 3,000 t

**01.03.0008 Gefährl. Abfall aus Baustelle ents.*Gebühr einrechn.**
Gefährlichen Abfall aus Baustelle entsorgen. Art der
Belastung und Entsorgung nach Unterlagen des AG. Entsorgungsnachweis nach Unterlagen des
AG führen.
Abgerechnet wird nach Wiegescheinen.
Abfallschlüsselnummer : 170503
Boden und Steine, die gefährliche Stoffe enthalten
Gebühren der Abfallentsorgung sind einzurechnen.

Es ist zu kalkulieren, dass es sich um Bodenmaterial
von einer Einstufung bis gleich DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK III
handelt.
Kosten der Analytik, Abfallentsorgung und
Verbleibsdokumentation sind einzurechnen.
Verbleibsdokumentation nach Unterlagen des AG
führen.
Abgerechnet wird nach Wiegescheinen.
In den Einheitspreis dieser OZ sind alle mit der
Entsorgung der verbundenen Kosten inklusive der
Nachweisführung und erforderlicher Kosten für
Eingangskontrollen einzurechnen.
Menge: 3,000 t

**01.03.0009 Gefährl. Abfall aus Baustelle ents.*Gebühr einrechn.**
Gefährlichen Abfall aus Baustelle entsorgen. Art der
Belastung und Entsorgung nach Unterlagen des AG. Entsorgungsnachweis nach Unterlagen des
AG führen.
Abgerechnet wird nach Wiegescheinen.
Abfallschlüsselnummer : 170503
Boden und Steine, die gefährliche Stoffe enthalten
Gebühren der Abfallentsorgung sind einzurechnen.

Es ist zu kalkulieren, dass es sich um Bodenmaterial
von einer Einstufung > DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung > DK III handelt.
Kosten der Analytik, Abfallentsorgung und
Verbleibsdokumentation sind einzurechnen.
Verbleibsdokumentation nach Unterlagen des AG
führen.
Abgerechnet wird nach Wiegescheinen.
In den Einheitspreis dieser OZ sind alle mit der
Entsorgung der verbundenen Kosten inklusive der
Nachweisführung und erforderlicher Kosten für
Eingangskontrollen einzurechnen.
Menge: 3,000 t

**01.03.0010 Gefährl. Abfall aus Baustelle ents.*Gebühr einrechn.**
Gefährlichen Abfall aus Baustelle entsorgen.
Abgerechnet wird nach Wiegescheinen.
Abfallschlüsselnummer : 130501
Feste Abfälle aus Sandfanganlagen und
Öl-/Wasserabscheidern.
Gebühren der Abfallentsorgung sind einzurechnen.
Menge: 3,000 t

**01.03.0011 Gefährl. Abfall aus Baustelle ents.*Gebühr einrechn.**
Gefährlichen Abfall aus Baustelle entsorgen.
Abgerechnet wird nach Wiegescheinen.
Abfallschlüsselnummer : 130502
Schlämme aus Öl-/Wasserabscheidern.
Gebühren der Abfallentsorgung sind einzurechnen.
Menge: 3,000 t

**01.03.0012 Gefährl. Abfall aus Baustelle ents.*Gebühr einrechn.**
Gefährlichen Abfall aus Baustelle entsorgen.
Abgerechnet wird nach Wiegescheinen.
Abfallschlüsselnummer : 130503
Schlämme aus Einlaufschächten
Gebühren der Abfallentsorgung sind einzurechnen.
Menge: 25,000 t

**01.03.0013 Gefährl. Abfall aus Baustelle ents.*Gebühr einrechn.**
Gefährlichen Abfall aus Baustelle entsorgen.
Abgerechnet wird nach Wiegescheinen.
Abfallschlüsselnummer : 130506
Öle aus Öl-/Wasserabscheidern.
Gebühren der Abfallentsorgung sind einzurechnen.
Menge: 20,000 t

**01.03.0014 Gefährl. Abfall aus Baustelle ents.*Gebühr einrechn.**
Gefährlichen Abfall aus Baustelle entsorgen.
Abgerechnet wird nach Wiegescheinen.
Abfallschlüsselnummer : 130507
öliges Wasser aus Öl-/Wasserabscheidern
Gebühren der Abfallentsorgung sind einzurechnen.
Menge: 3,000 t

**01.03.0015 Gefährl. Abfall aus Baustelle ents.*Gebühr einrechn.**
Gefährlichen Abfall aus Baustelle entsorgen.
Abgerechnet wird nach Wiegescheinen.
Abfallschlüsselnummer : 130508
Abfallgemische aus Sandfanganlagen und
Öl-/Wasserabscheidern.
Gebühren der Abfallentsorgung sind einzurechnen.
Menge: 3,000 t

**01.03.0016 Gefährl. Abfall aus Baustelle ents.*Gebühr einrechn.**
Gefährlichen Abfall aus Baustelle entsorgen.
Abgerechnet wird nach Wiegescheinen.
Abfallschlüsselnummer : 150202
Aufsaug- und Filtermaterialien, Wischtücher
und Schutzkleidung, die durch gefährliche Stoffe
verunreinigt sind.
Gebühren der Abfallentsorgung sind einzurechnen.
Menge: 10,000 t

**01.03.0017 Gefährl. Abfall aus Baustelle ents.*Gebühr einrechn.**
Gefährlichen Abfall aus Baustelle entsorgen.
Abgerechnet wird nach Wiegescheinen.
Abfallschlüsselnummer : 16 07 08: ölhaltige Abfälle.
Gebühren der Abfallentsorgung sind einzurechnen.
Menge: 3,000 t

**01.03.0018 Gefährl. Abfall aus Baustelle ents.*Gebühr einrechn.**
Gefährlichen Abfall aus Baustelle entsorgen.
Abgerechnet wird nach Wiegescheinen.
Abfallschlüsselnummer : 16 10 01: Entsorgung von
wässrigen flüssigen Abfällen, die gefährliche Stoffe
enthalten.
Gebühren der Abfallentsorgung sind einzurechnen.
Menge: 3,000 t

**01.03.0019 Transporte zur Entsorgungsanlage**
Menge: 40,000 St

#### Unterabschnitt 01.04 Personalkosten

**01.04.0001 Einsatzleiter**
Stundenlohnarbeiten durch Einsatzleiter (mit Lehrgang
zur Probenahme nach  PN98) auf Anordnung des AG
ausführen.
Der Verrechnungssatz für den jeweiligen Einsatzleiter
umfasst sämtliche Aufwendungen, insbesondere den
tatsächlichen Lohn einschliesslich vermögenswirksamer
Leistungen mit den Zuschlägen für Gemeinkosten
(Sozialkassenbeiträge und dgl.), sowie Lohn- bzw.
Gehaltsnebenkosten und Zuschläge für Überstunden.

Lehrgang des Mitarbeites nach PN 98 ist nachzuweisen.
Menge: 120,000 h

**01.04.0002 Facharbeiter**
Stundenlohnarbeiten durch Facharbeiter auf Anordnung
des AG ausführen.
Der Verrechnungssatz für den jeweiligen Facharbeiter
umfasst sämtliche Aufwendungen, insbesondere den
tatsächlichen Lohn einschliesslich vermögenswirksamer
Leistungen mit den Zuschlägen für Gemeinkosten
(Sozialkassenbeiträge und dgl.), sowie Lohn- bzw.
Gehaltsnebenkosten und Zuschläge für Überstunden.
Menge: 20,000 h

**01.04.0003 Hilfsarbeiter**
Stundenlohnarbeiten durch Hilfsarbeiter auf Anordnung
des AG ausführen.
Der Verrechnungssatz für den jeweiligen Hilfsarbeiter
umfasst sämtliche Aufwendungen, insbesondere den
tatsächlichen Lohn einschliesslich vermögenswirksamer
Leistungen mit den Zuschlägen für Gemeinkosten
(Sozialkassenbeiträge und dgl.), sowie Lohn- bzw.
Gehaltsnebenkosten und Zuschläge für Überstunden.
Menge: 20,000 h

#### Unterabschnitt 01.05 Fahrzeuge und Geräte

**01.05.0001 Verrechnungssatz thermischer Flächenreiniger**
Stundenlohnarbeiten durch thermischern Flächenreiniger
inkl. Fahrer mit zwei verschiedenen Hochdruckdüsen: zum
einen im Flachstrahl- und zum anderen im
Rotorendüsensystem
auf Anordnung des AG ausführen.
Der Verrechnungssatz für den jeweiligen thermischern
Flächenreiniger inkl. Fahrer umfasst sämtliche
Aufwendungen fuer die An- und Abfahrt zum Einsatzort,
Einsatzstelle einrichten, Auf- und Abladen von Geräten
und Material, insbesondere Gerätevorhalte- und
Betriebsstoffkosten, sowie sämtliche Zuschläge
Umsetzung vor Ort, Anfahrt des Personals zum
Betriebsort etc .
den Einsatz, insbesondere Gerätevorhalte- und
Betriebsstoffkosten, sowiesämtliche Zuschläge
einschliesslich der Kosten für den Fahrer.
Menge: 120,000 h

**01.05.0002 Verrechungssatz Spül- u. Saugw. mit ADR**
Stundenlohnarbeiten durch Spül- und Saugwagen auf
Anordnung des AG ausführen.
Der Verrechnungssatz für den jeweiligen Spül- und
Saugwagen mi ADR inkl. Fahrer umfasst sämtliche
Aufwendungen fuer die An- und Abfahrt zum Einsatzort,
Einsatzstelle einrichten, Auf- und Abladen von Geräten
und Material, insbesondere Gerätevorhalte- und
Betriebsstoffkosten, sowie sämtliche Zuschläge
Umsetzung vor Ort, Anfahrt des Personals zum
Betriebsort etc .
den Einsatz, insbesondere Gerätevorhalte- und
Betriebsstoffkosten, sowiesämtliche Zuschläge
einschliesslich der Kosten für den Fahrer.
Menge: 20,000 h

**01.05.0003 Verrechnugssatz Muldeabsetzk.**
Stundenlohnarbeiten durch Muldenabsetzkipper mit
Anhänger auf Anordnung des AG ausführen.
Der Verrechnungssatz für den jeweiligen
Muldenabsetzkipper inkl. Fahrer mit Anhänger umfasst
sämtliche
Aufwendungen fuer die An- und Abfahrt zum Einsatzort,
Einsatzstelle einrichten, Auf- und Abladen von Geräten
und Material, insbesondere Gerätevorhalte- und
Betriebsstoffkosten, sowie sämtliche Zuschläge
Umsetzung vor Ort, Anfahrt des Personals zum
Betriebsort etc .
den Einsatz, insbesondere Gerätevorhalte- und
Betriebsstoffkosten, sowiesämtliche Zuschläge
einschliesslich der Kosten für den Fahrer.
Menge: 20,000 h

**01.05.0004 Verrechnungssatz Mobilbagger 3,0t**
Stundenlohnarbeiten durch Mobilbagger 3,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 20,000 h

**01.05.0005 Verrechnungssatz Bagger 15,0t**
Stundenlohnarbeiten durch Bagger 15,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 20,000 h

**01.05.0006 Verrechnungssatz R.L.A.Ö.**
Stundenlohnarbeiten durch Rüstwagen mit Lichtmast,
Anhänger und Ölwehr auf Anordnung des AG ausführen.
Der Verrechnungssatz für den jeweiligen Rüstwagen mit
Lichtmast, Anhänger und Ölwehr inkl. Fahrer umfasst
sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**01.05.0007 Verrechnungssatz LKW mit Ladekran**
Stundenlohnarbeiten durch Autokranbagger auf Anordnung
des AG ausführen.
Der Verrechnungssatz für den jeweiligen Autokranbagger
inkl. Fahrer
umfasst ssämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**01.05.0008 Verrechnungssatz Sattelkipper**
Stundenlohnarbeiten durch Sattelkipper inkl. Bediener
auf Anordnungdes AG ausführen.
Der Verrechnungssatz für den jeweiligen Sattelkipper
inkl. Fahrer
umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**01.05.0009 Verrechnungssatz Radlader 14,0 t**
Stundenlohnarbeiten durch Radlader 14,0 t auf Anordnung
des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**01.05.0010 Verrechnungssatz Tieflader**
Verrechnungssatz Tieflader für Transport der Bagger
oder Radlader
Der Verrechnungssatz für den jeweiligenTieflader inkl.
Fahrer umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 20,000 h

#### Unterabschnitt 01.06 Sonstiges

**01.06.0001 Dokumentation**
Jeder Einsatz ist zu dokumentieren.
Die Leistung vor Beginn der Arbeiten mit mindestens 5
aussagekräftigen Fotos dokumentieren. Der Umfang der zu
erbringenden Leistung muss eindeutig erkennbar sein.
Die Lage und die Abmessungen der Verunreinigung müssen
daraus hervorgehen.
Die Leistung nach Abschluss der Arbeiten mit mindestens
3 aussagekräftigen Fotos dokumentieren.
Fotodokumentation der Verkehrssicherung. Mindestens 2
Fotos aus denen die Art und Anzahl der eingesetzten
Absicherung ersichtlich wird.
Bei Verunreinigungen größeren Ausmaßes ist die Anzahl
der Fotos entsprechend zu erhöhen.
Farbige Lichtbilder mit Beschriftung, Aufnahmedaten
sowie -ort und Blickrichtung.

Abrechnung je Einsatz ein Stück Dokumentation.
Menge: 40,000 St

**01.06.0002 Wartezeit**
Ausfallstunden für Wartezeiten vor Ort aufgrund von
noch nicht zur Reinigung freigegebener Einsatzstelle.
Es sind sämtliche Ausfallkosten der Arbeitskolonne, der
Maschinen und Geräte etc. einzurechnen.
Menge: 20,000 h

**01.06.0003 Zulage für Nacht- und Wochenendarbeit**
Zulage für Nacht- und Wochenendarbeit
Nachtzuschlag von 20:00 Uhr bis 6:00 Uhr
Sonn- und Feiertagen im Zeitraum von
00.00 Uhr bis 24:00 Uhr
Es sind sämtliche Zusatzkosten der Arbeitskolonne, der
Maschinen und Geräte etc. einzurechnen.
Menge: 30,000 h

### Abschnitt 02 (Los 3) AM Kamen - Unfälle mit Leichtflüssigkeiten

#### Unterabschnitt 02.00 Verkehrsflächen

**02.00.0001 Ölbinder**
Ölbinder Typ II
Menge: 300,000 kg

#### Unterabschnitt 02.01 Unbefestigte Flächen

**02.01.0001 Mutterboden**
Mutterboden
Baustoff Boden ohne Fremdbestandteile
Baustoff für Einbau in Wasserschutzgebieten nach Unterlagen des AG geeignet.
Einbaustelle = Vertiefungen, die durch Aushub ungeeigneten Bodens
Andeckung 'auf Böschungen, Seitenstreifen,
Trennstreifen, Mulden u. ä.'
Einbau 3 cm unter Fahrbahnrand.
Menge: 30,000 m3
Zuordnung: 106

**02.01.0002 Rasenansaat**
Rasenansaat.
Fläche = Böschungen, Trennstreifen und Mulden.
Saatgutmenge = 5 g/m2.
Regelsaatgutmischung (RSM) 7.1.1 Landschaftsrasen -
Standard ohne Kräuter.
Menge: 20,000 m2
Zuordnung: 107

#### Unterabschnitt 02.02 Entwässerung

**02.02.0001 Zulaufsperre**
Verschließen der Zuläufe mittels Kanalblase oder
Schieber vor Beginn der Reinigungsarbeiten.
Öffnen der Zuläufe nach Beendigung der Maßnahme.
Menge: 2,000 St

**02.02.0002 Gasprüfung**
Untersuchung von unterirdischen, geschlossenen
Entwässerungsanlagen mittels Gasspürgerät vor Beginn
der Entleerungs- und Reinigungsarbeiten.
Menge: 2,000 St

**02.02.0003 Beseitigung gefähr. Konzentrationen**
Gefährliche Konzentrationen im unterirdischen,
geschlossenen Kanalnetz durch zusätzliche Belüftung
beseitigen.
Menge: 2,000 St

*Hinweis*
Nur wenn aufschwimmende Leichtflüssigkeiten erkennbar
sind.

**02.02.0004 Hilfsmittel Ölbindeflies**
Ölbindeflies
Menge: 10,000 m2

**02.02.0005 Hilfsmittel Ölsperre**
Ölsperre mit Absorbersperre
Durchführung gem. Wasserhaushaltsgesetz(WHG).
Menge: 10,000 m

#### Unterabschnitt 02.03 Entsorgung

**02.03.0001 N.gefährl. Abfall aus Baustelle ent*Entsorgung AN Gebühr einrechn.**
Es ist zu kalkulieren, dass es sich um Bodenmaterial
von einer Einstufung bis gleich BM-F3 gem. EBV Tabelle
3
handelt.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich BM-F3 gem. EBV Tabelle
3
handelt.
Kosten der Analytik,
Abfallentsorgung und
Verbleibsdokumentation sind einzurechnen.
Verbleibsdokumentation nach Unterlagen des AG
führen.
Abgerechnet wird nach Wiegescheinen.
In den Einheitspreis dieser OZ sind alle mit der
Entsorgung verbundenen Kosten inklusive der
Nachweisführung und erforderlicher Kosten für
Eingangskontrollen einzurechnen.
Menge: 3,000 t

**02.03.0002 N.gefährl. Abfall aus Baustelle ent*Entsorgung AN Gebühr einrechn.**
Es ist zu kalkulieren, dass es sich um Bodenmaterial
von einer Einstufung bis gleich DK 0
handelt.
Nicht gefährlichen Abfall aus Baustelle entsorgen.
Abgerechnet wird nach Wiegescheinen.
Abfall : Boden und Steine
Abfallschlüssel Nr. 170504
Entsorgung nach Wahl des AN.
Gebühren der Abfallentsorgung sind einzurechnen.

Verwertung des Bodenmaterials
Das verunreinigte Bodenmaterial ist einem zugelassenen
bzw. zertifizierten Entsorgungsfachbetrieb zur
Entsorgung / Verwertung zuzuführen.
Entsorgung/ Verwertung nach Wahl des AN. Angaben im
Bieterangabenverzeichnis.
Name Entsorger

'......................................................
'
Ort Anlage

'......................................................
'
Art Entsorgung

'......................................................
'
Abfall = Boden und Steine mit Ausnahme derjenigen,
die unter 17 05 03* fallen.
Abfallschlüssel = 17 05 04.
gelösten Abfall an Anfallstelle laden.

Es ist zu kalkulieren, dass es sich um Bodenmaterial
von einer Einstufung bis gleich DK 0
handelt.
Kosten der Analytik, Abfallentsorgung und
Verbleibsdokumentation sind einzurechnen.
Verbleibsdokumentation nach Unterlagen des AG
führen.
Abgerechnet wird nach Wiegescheinen.
In den Einheitspreis dieser OZ sind alle mit der
Entsorgung verbundenen Kosten inklusive der
Nachweisführung und erforderlicher Kosten für
Eingangskontrollen
einzurechnen.
Menge: 3,000 t

**02.03.0003 N.gefährl. Abfall aus Baustelle ent*Entsorgung AN Gebühr einrechn.**
Es ist zu kalkulieren, dass es sich um Bodenmaterial
von einer Einstufung bis gleich DK I.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK I.
Kosten der Analytik,
Abfallentsorgung und
Verbleibsdokumentation sind einzurechnen.
Verbleibsdokumentation nach Unterlagen des AG
führen.
Abgerechnet wird nach Wiegescheinen.
In den Einheitspreis dieser OZ sind alle mit der
Entsorgung verbundenen Kosten inklusive der
Nachweisführung und erforderlicher Kosten für
Eingangskontrollen einzurechnen.
Menge: 3,000 t

**02.03.0004 N.gefährl. Abfall aus Baustelle ent*Entsorgung AN Gebühr einrechn.**
Es ist zu kalkulieren, dass es sich um Bodenmaterial
von einer Einstufung bis gleich DK II.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK II.
Kosten der Analytik,
Abfallentsorgung und
Verbleibsdokumentation sind einzurechnen.
Verbleibsdokumentation nach Unterlagen des AG
führen.
Abgerechnet wird nach Wiegescheinen.
In den Einheitspreis dieser OZ sind alle mit der
Entsorgung verbundenen Kosten inklusive der
Nachweisführung und erforderlicher Kosten für
Eingangskontrollen einzurechnen.
Menge: 3,000 t

**02.03.0005 N.gefährl. Abfall aus Baustelle ent*Entsorgung AN Gebühr einrechn.**
Es ist zu kalkulieren, dass es sich um Bodenmaterial
von einer Einstufung bis gleich DK III.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK III.
Kosten der Analytik,
Abfallentsorgung und
Verbleibsdokumentation sind einzurechnen.
Verbleibsdokumentation nach Unterlagen des AG
führen.
Abgerechnet wird nach Wiegescheinen.
In den Einheitspreis dieser OZ sind alle mit der
Entsorgung verbundenen Kosten inklusive der
Nachweisführung und erforderlicher Kosten für
Eingangskontrollen einzurechnen.
Menge: 3,000 t

**02.03.0006 Gefährl. Abfall aus Baustelle ents.*Gebühr einrechn.**
Gefährlichen Abfall aus Baustelle entsorgen. Art der
Belastung und Entsorgung nach Unterlagen des AG. Entsorgungsnachweis nach Unterlagen des
AG führen.
Abgerechnet wird nach Wiegescheinen.
Abfallschlüsselnummer : 170503
Boden und Steine, die gefährliche Stoffe enthalten
Gebühren der Abfallentsorgung sind einzurechnen.

Es ist zu kalkulieren, dass es sich um Bodenmaterial
von einer Einstufung bis gleich DK I
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK I
handelt.
Kosten der Analytik, Abfallentsorgung und
Verbleibsdokumentation sind einzurechnen.
Verbleibsdokumentation nach Unterlagen des AG
führen.
Abgerechnet wird nach Wiegescheinen.
In den Einheitspreis dieser OZ sind alle mit der
Entsorgung der verbundenen Kosten inklusive der
Nachweisführung und erforderlicher Kosten für
Eingangskontrollen einzurechnen.
Menge: 3,000 t

**02.03.0007 Gefährl. Abfall aus Baustelle ents.*Gebühr einrechn.**
Gefährlichen Abfall aus Baustelle entsorgen. Art der
Belastung und Entsorgung nach Unterlagen des AG. Entsorgungsnachweis nach Unterlagen des
AG führen.
Abgerechnet wird nach Wiegescheinen.
Abfallschlüsselnummer : 170503
Boden und Steine, die gefährliche Stoffe enthalten
Gebühren der Abfallentsorgung sind einzurechnen.

Es ist zu kalkulieren, dass es sich um Bodenmaterial
von einer Einstufung bis gleich DK II
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK II
handelt.
Kosten der Analytik, Abfallentsorgung und
Verbleibsdokumentation sind einzurechnen.
Verbleibsdokumentation nach Unterlagen des AG
führen.
Abgerechnet wird nach Wiegescheinen.
In den Einheitspreis dieser OZ sind alle mit der
Entsorgung der verbundenen Kosten inklusive der
Nachweisführung und erforderlicher Kosten für
Eingangskontrollen einzurechnen.
Menge: 3,000 t

**02.03.0008 Gefährl. Abfall aus Baustelle ents.*Gebühr einrechn.**
Gefährlichen Abfall aus Baustelle entsorgen. Art der
Belastung und Entsorgung nach Unterlagen des AG. Entsorgungsnachweis nach Unterlagen des
AG führen.
Abgerechnet wird nach Wiegescheinen.
Abfallschlüsselnummer : 170503
Boden und Steine, die gefährliche Stoffe enthalten
Gebühren der Abfallentsorgung sind einzurechnen.

Es ist zu kalkulieren, dass es sich um Bodenmaterial
von einer Einstufung bis gleich DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK III
handelt.
Kosten der Analytik, Abfallentsorgung und
Verbleibsdokumentation sind einzurechnen.
Verbleibsdokumentation nach Unterlagen des AG
führen.
Abgerechnet wird nach Wiegescheinen.
In den Einheitspreis dieser OZ sind alle mit der
Entsorgung der verbundenen Kosten inklusive der
Nachweisführung und erforderlicher Kosten für
Eingangskontrollen einzurechnen.
Menge: 3,000 t

**02.03.0009 Gefährl. Abfall aus Baustelle ents.*Gebühr einrechn.**
Gefährlichen Abfall aus Baustelle entsorgen. Art der
Belastung und Entsorgung nach Unterlagen des AG. Entsorgungsnachweis nach Unterlagen des
AG führen.
Abgerechnet wird nach Wiegescheinen.
Abfallschlüsselnummer : 170503
Boden und Steine, die gefährliche Stoffe enthalten
Gebühren der Abfallentsorgung sind einzurechnen.

Es ist zu kalkulieren, dass es sich um Bodenmaterial
von einer Einstufung > DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung > DK III handelt.
Kosten der Analytik, Abfallentsorgung und
Verbleibsdokumentation sind einzurechnen.
Verbleibsdokumentation nach Unterlagen des AG
führen.
Abgerechnet wird nach Wiegescheinen.
In den Einheitspreis dieser OZ sind alle mit der
Entsorgung der verbundenen Kosten inklusive der
Nachweisführung und erforderlicher Kosten für
Eingangskontrollen einzurechnen.
Menge: 3,000 t

**02.03.0010 Gefährl. Abfall aus Baustelle ents.*Gebühr einrechn.**
Gefährlichen Abfall aus Baustelle entsorgen.
Abgerechnet wird nach Wiegescheinen.
Abfallschlüsselnummer : 130501
Feste Abfälle aus Sandfanganlagen und
Öl-/Wasserabscheidern.
Gebühren der Abfallentsorgung sind einzurechnen.
Menge: 3,000 t

**02.03.0011 Gefährl. Abfall aus Baustelle ents.*Gebühr einrechn.**
Gefährlichen Abfall aus Baustelle entsorgen.
Abgerechnet wird nach Wiegescheinen.
Abfallschlüsselnummer : 130502
Schlämme aus Öl-/Wasserabscheidern.
Gebühren der Abfallentsorgung sind einzurechnen.
Menge: 3,000 t

**02.03.0012 Gefährl. Abfall aus Baustelle ents.*Gebühr einrechn.**
Gefährlichen Abfall aus Baustelle entsorgen.
Abgerechnet wird nach Wiegescheinen.
Abfallschlüsselnummer : 130503
Schlämme aus Einlaufschächten
Gebühren der Abfallentsorgung sind einzurechnen.
Menge: 25,000 t

**02.03.0013 Gefährl. Abfall aus Baustelle ents.*Gebühr einrechn.**
Gefährlichen Abfall aus Baustelle entsorgen.
Abgerechnet wird nach Wiegescheinen.
Abfallschlüsselnummer : 130506
Öle aus Öl-/Wasserabscheidern.
Gebühren der Abfallentsorgung sind einzurechnen.
Menge: 20,000 t

**02.03.0014 Gefährl. Abfall aus Baustelle ents.*Gebühr einrechn.**
Gefährlichen Abfall aus Baustelle entsorgen.
Abgerechnet wird nach Wiegescheinen.
Abfallschlüsselnummer : 130507
öliges Wasser aus Öl-/Wasserabscheidern
Gebühren der Abfallentsorgung sind einzurechnen.
Menge: 3,000 t

**02.03.0015 Gefährl. Abfall aus Baustelle ents.*Gebühr einrechn.**
Gefährlichen Abfall aus Baustelle entsorgen.
Abgerechnet wird nach Wiegescheinen.
Abfallschlüsselnummer : 130508
Abfallgemische aus Sandfanganlagen und
Öl-/Wasserabscheidern.
Gebühren der Abfallentsorgung sind einzurechnen.
Menge: 3,000 t

**02.03.0016 Gefährl. Abfall aus Baustelle ents.*Gebühr einrechn.**
Gefährlichen Abfall aus Baustelle entsorgen.
Abgerechnet wird nach Wiegescheinen.
Abfallschlüsselnummer : 150202
Aufsaug- und Filtermaterialien, Wischtücher
und Schutzkleidung, die durch gefährliche Stoffe
verunreinigt sind.
Gebühren der Abfallentsorgung sind einzurechnen.
Menge: 10,000 t

**02.03.0017 Gefährl. Abfall aus Baustelle ents.*Gebühr einrechn.**
Gefährlichen Abfall aus Baustelle entsorgen.
Abgerechnet wird nach Wiegescheinen.
Abfallschlüsselnummer : 16 07 08: ölhaltige Abfälle.
Gebühren der Abfallentsorgung sind einzurechnen.
Menge: 3,000 t

**02.03.0018 Gefährl. Abfall aus Baustelle ents.*Gebühr einrechn.**
Gefährlichen Abfall aus Baustelle entsorgen.
Abgerechnet wird nach Wiegescheinen.
Abfallschlüsselnummer : 16 10 01: Entsorgung von
wässrigen flüssigen Abfällen, die gefährliche Stoffe
enthalten.
Gebühren der Abfallentsorgung sind einzurechnen.
Menge: 3,000 t

**02.03.0019 Transporte zur Entsorgungsanlage**
Menge: 40,000 St

#### Unterabschnitt 02.04 Personalkosten

**02.04.0001 Einsatzleiter**
Stundenlohnarbeiten durch Einsatzleiter (mit Lehrgang
zur Probenahme nach  PN98) auf Anordnung des AG
ausführen.
Der Verrechnungssatz für den jeweiligen Einsatzleiter
umfasst sämtliche Aufwendungen, insbesondere den
tatsächlichen Lohn einschliesslich vermögenswirksamer
Leistungen mit den Zuschlägen für Gemeinkosten
(Sozialkassenbeiträge und dgl.), sowie Lohn- bzw.
Gehaltsnebenkosten und Zuschläge für Überstunden.

Lehrgang des Mitarbeites nach PN 98 ist nachzuweisen.
Menge: 120,000 h

**02.04.0002 Facharbeiter**
Stundenlohnarbeiten durch Facharbeiter auf Anordnung
des AG ausführen.
Der Verrechnungssatz für den jeweiligen Facharbeiter
umfasst sämtliche Aufwendungen, insbesondere den
tatsächlichen Lohn einschliesslich vermögenswirksamer
Leistungen mit den Zuschlägen für Gemeinkosten
(Sozialkassenbeiträge und dgl.), sowie Lohn- bzw.
Gehaltsnebenkosten und Zuschläge für Überstunden.
Menge: 20,000 h

**02.04.0003 Hilfsarbeiter**
Stundenlohnarbeiten durch Hilfsarbeiter auf Anordnung
des AG ausführen.
Der Verrechnungssatz für den jeweiligen Hilfsarbeiter
umfasst sämtliche Aufwendungen, insbesondere den
tatsächlichen Lohn einschliesslich vermögenswirksamer
Leistungen mit den Zuschlägen für Gemeinkosten
(Sozialkassenbeiträge und dgl.), sowie Lohn- bzw.
Gehaltsnebenkosten und Zuschläge für Überstunden.
Menge: 20,000 h

#### Unterabschnitt 02.05 Fahrzeuge und Geräte

**02.05.0001 Verrechnungssatz thermischer Flächenreiniger**
Stundenlohnarbeiten durch thermischern Flächenreiniger
inkl. Fahrer mit zwei verschiedenen Hochdruckdüsen: zum
einen im Flachstrahl- und zum anderen im
Rotorendüsensystem
auf Anordnung des AG ausführen.
Der Verrechnungssatz für den jeweiligen thermischern
Flächenreiniger inkl. Fahrer umfasst sämtliche
Aufwendungen fuer die An- und Abfahrt zum Einsatzort,
Einsatzstelle einrichten, Auf- und Abladen von Geräten
und Material, insbesondere Gerätevorhalte- und
Betriebsstoffkosten, sowie sämtliche Zuschläge
Umsetzung vor Ort, Anfahrt des Personals zum
Betriebsort etc .
den Einsatz, insbesondere Gerätevorhalte- und
Betriebsstoffkosten, sowiesämtliche Zuschläge
einschliesslich der Kosten für den Fahrer.
Menge: 120,000 h

**02.05.0002 Verrechungssatz Spül- u. Saugw. mit ADR**
Stundenlohnarbeiten durch Spül- und Saugwagen auf
Anordnung des AG ausführen.
Der Verrechnungssatz für den jeweiligen Spül- und
Saugwagen mi ADR inkl. Fahrer umfasst sämtliche
Aufwendungen fuer die An- und Abfahrt zum Einsatzort,
Einsatzstelle einrichten, Auf- und Abladen von Geräten
und Material, insbesondere Gerätevorhalte- und
Betriebsstoffkosten, sowie sämtliche Zuschläge
Umsetzung vor Ort, Anfahrt des Personals zum
Betriebsort etc .
den Einsatz, insbesondere Gerätevorhalte- und
Betriebsstoffkosten, sowiesämtliche Zuschläge
einschliesslich der Kosten für den Fahrer.
Menge: 20,000 h

**02.05.0003 Verrechnugssatz Muldeabsetzk.**
Stundenlohnarbeiten durch Muldenabsetzkipper mit
Anhänger auf Anordnung des AG ausführen.
Der Verrechnungssatz für den jeweiligen
Muldenabsetzkipper inkl. Fahrer mit Anhänger umfasst
sämtliche
Aufwendungen fuer die An- und Abfahrt zum Einsatzort,
Einsatzstelle einrichten, Auf- und Abladen von Geräten
und Material, insbesondere Gerätevorhalte- und
Betriebsstoffkosten, sowie sämtliche Zuschläge
Umsetzung vor Ort, Anfahrt des Personals zum
Betriebsort etc .
den Einsatz, insbesondere Gerätevorhalte- und
Betriebsstoffkosten, sowiesämtliche Zuschläge
einschliesslich der Kosten für den Fahrer.
Menge: 20,000 h

**02.05.0004 Verrechnungssatz Mobilbagger 3,0t**
Stundenlohnarbeiten durch Mobilbagger 3,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 20,000 h

**02.05.0005 Verrechnungssatz Bagger 15,0t**
Stundenlohnarbeiten durch Bagger 15,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 20,000 h

**02.05.0006 Verrechnungssatz R.L.A.Ö.**
Stundenlohnarbeiten durch Rüstwagen mit Lichtmast,
Anhänger und Ölwehr auf Anordnung des AG ausführen.
Der Verrechnungssatz für den jeweiligen Rüstwagen mit
Lichtmast, Anhänger und Ölwehr inkl. Fahrer umfasst
sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**02.05.0007 Verrechnungssatz LKW mit Ladekran**
Stundenlohnarbeiten durch Autokranbagger auf Anordnung
des AG ausführen.
Der Verrechnungssatz für den jeweiligen Autokranbagger
inkl. Fahrer
umfasst ssämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**02.05.0008 Verrechnungssatz Sattelkipper**
Stundenlohnarbeiten durch Sattelkipper inkl. Bediener
auf Anordnungdes AG ausführen.
Der Verrechnungssatz für den jeweiligen Sattelkipper
inkl. Fahrer
umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**02.05.0009 Verrechnungssatz Radlader 14,0 t**
Stundenlohnarbeiten durch Radlader 14,0 t auf Anordnung
des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**02.05.0010 Verrechnungssatz Tieflader**
Verrechnungssatz Tieflader für Transport der Bagger
oder Radlader
Der Verrechnungssatz für den jeweiligenTieflader inkl.
Fahrer umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 20,000 h

#### Unterabschnitt 02.06 Sonstiges

**02.06.0001 Dokumentation**
Jeder Einsatz ist zu dokumentieren.
Die Leistung vor Beginn der Arbeiten mit mindestens 5
aussagekräftigen Fotos dokumentieren. Der Umfang der zu
erbringenden Leistung muss eindeutig erkennbar sein.
Die Lage und die Abmessungen der Verunreinigung müssen
daraus hervorgehen.
Die Leistung nach Abschluss der Arbeiten mit mindestens
3 aussagekräftigen Fotos dokumentieren.
Fotodokumentation der Verkehrssicherung. Mindestens 2
Fotos aus denen die Art und Anzahl der eingesetzten
Absicherung ersichtlich wird.
Bei Verunreinigungen größeren Ausmaßes ist die Anzahl
der Fotos entsprechend zu erhöhen.
Farbige Lichtbilder mit Beschriftung, Aufnahmedaten
sowie -ort und Blickrichtung.

Abrechnung je Einsatz ein Stück Dokumentation.
Menge: 40,000 St

**02.06.0002 Wartezeit**
Ausfallstunden für Wartezeiten vor Ort aufgrund von
noch nicht zur Reinigung freigegebener Einsatzstelle.
Es sind sämtliche Ausfallkosten der Arbeitskolonne, der
Maschinen und Geräte etc. einzurechnen.
Menge: 20,000 h

**02.06.0003 Zulage für Nacht- und Wochenendarbeit**
Zulage für Nacht- und Wochenendarbeit
Nachtzuschlag von 20:00 Uhr bis 6:00 Uhr
Sonn- und Feiertagen im Zeitraum von
00.00 Uhr bis 24:00 Uhr
Es sind sämtliche Zusatzkosten der Arbeitskolonne, der
Maschinen und Geräte etc. einzurechnen.
Menge: 30,000 h

### Abschnitt 03 (Los 4) AM Recklinghausen - Unfälle mit Leichtflüssigkeiten

#### Unterabschnitt 03.00 Verkehrsflächen

**03.00.0001 Ölbinder**
Ölbinder Typ II
Menge: 200,000 kg

#### Unterabschnitt 03.01 Unbefestigte Flächen

**03.01.0001 Mutterboden**
Mutterboden
Baustoff Boden ohne Fremdbestandteile
Baustoff für Einbau in Wasserschutzgebieten nach Unterlagen des AG geeignet.
Einbaustelle = Vertiefungen, die durch Aushub ungeeigneten Bodens
Andeckung 'auf Böschungen, Seitenstreifen,
Trennstreifen, Mulden u. ä.'
Einbau 3 cm unter Fahrbahnrand.
Menge: 15,000 m3
Zuordnung: 106

**03.01.0002 Rasenansaat**
Rasenansaat.
Fläche = Böschungen, Trennstreifen und Mulden.
Saatgutmenge = 5 g/m2.
Regelsaatgutmischung (RSM) 7.1.1 Landschaftsrasen -
Standard ohne Kräuter.
Menge: 10,000 m2
Zuordnung: 107

#### Unterabschnitt 03.02 Entwässerung

**03.02.0001 Zulaufsperre**
Verschließen der Zuläufe mittels Kanalblase oder
Schieber vor Beginn der Reinigungsarbeiten.
Öffnen der Zuläufe nach Beendigung der Maßnahme.
Menge: 1,000 St

**03.02.0002 Gasprüfung**
Untersuchung von unterirdischen, geschlossenen
Entwässerungsanlagen mittels Gasspürgerät vor Beginn
der Entleerungs- und Reinigungsarbeiten.
Menge: 1,000 St

**03.02.0003 Beseitigung gefähr. Konzentrationen**
Gefährliche Konzentrationen im unterirdischen,
geschlossenen Kanalnetz durch zusätzliche Belüftung
beseitigen.
Menge: 1,000 St

*Hinweis*
Nur wenn aufschwimmende Leichtflüssigkeiten erkennbar
sind.

**03.02.0004 Hilfsmittel Ölbindeflies**
Ölbindeflies
Menge: 5,000 m2

**03.02.0005 Hilfsmittel Ölsperre**
Ölsperre mit Absorbersperre
Durchführung gem. Wasserhaushaltsgesetz(WHG).
Menge: 5,000 m

#### Unterabschnitt 03.03 Entsorgung

**03.03.0001 N.gefährl. Abfall aus Baustelle ent*Entsorgung AN Gebühr einrechn.**
Es ist zu kalkulieren, dass es sich um Bodenmaterial
von einer Einstufung bis gleich BM-F3 gem. EBV Tabelle
3
handelt.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich BM-F3 gem. EBV Tabelle
3
handelt.
Kosten der Analytik,
Abfallentsorgung und
Verbleibsdokumentation sind einzurechnen.
Verbleibsdokumentation nach Unterlagen des AG
führen.
Abgerechnet wird nach Wiegescheinen.
In den Einheitspreis dieser OZ sind alle mit der
Entsorgung verbundenen Kosten inklusive der
Nachweisführung und erforderlicher Kosten für
Eingangskontrollen einzurechnen.
Menge: 2,000 t

**03.03.0002 N.gefährl. Abfall aus Baustelle ent*Entsorgung AN Gebühr einrechn.**
Es ist zu kalkulieren, dass es sich um Bodenmaterial
von einer Einstufung bis gleich DK 0
handelt.
Nicht gefährlichen Abfall aus Baustelle entsorgen.
Abgerechnet wird nach Wiegescheinen.
Abfall : Boden und Steine
Abfallschlüssel Nr. 170504
Entsorgung nach Wahl des AN.
Gebühren der Abfallentsorgung sind einzurechnen.

Verwertung des Bodenmaterials
Das verunreinigte Bodenmaterial ist einem zugelassenen
bzw. zertifizierten Entsorgungsfachbetrieb zur
Entsorgung / Verwertung zuzuführen.
Entsorgung/ Verwertung nach Wahl des AN. Angaben im
Bieterangabenverzeichnis.
Name Entsorger

'......................................................
'
Ort Anlage

'......................................................
'
Art Entsorgung

'......................................................
'
Abfall = Boden und Steine mit Ausnahme derjenigen,
die unter 17 05 03* fallen.
Abfallschlüssel = 17 05 04.
gelösten Abfall an Anfallstelle laden.

Es ist zu kalkulieren, dass es sich um Bodenmaterial
von einer Einstufung bis gleich DK 0
handelt.
Kosten der Analytik, Abfallentsorgung und
Verbleibsdokumentation sind einzurechnen.
Verbleibsdokumentation nach Unterlagen des AG
führen.
Abgerechnet wird nach Wiegescheinen.
In den Einheitspreis dieser OZ sind alle mit der
Entsorgung verbundenen Kosten inklusive der
Nachweisführung und erforderlicher Kosten für
Eingangskontrollen
einzurechnen.
Menge: 2,000 t

**03.03.0003 N.gefährl. Abfall aus Baustelle ent*Entsorgung AN Gebühr einrechn.**
Es ist zu kalkulieren, dass es sich um Bodenmaterial
von einer Einstufung bis gleich DK I.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK I.
Kosten der Analytik,
Abfallentsorgung und
Verbleibsdokumentation sind einzurechnen.
Verbleibsdokumentation nach Unterlagen des AG
führen.
Abgerechnet wird nach Wiegescheinen.
In den Einheitspreis dieser OZ sind alle mit der
Entsorgung verbundenen Kosten inklusive der
Nachweisführung und erforderlicher Kosten für
Eingangskontrollen einzurechnen.
Menge: 2,000 t

**03.03.0004 N.gefährl. Abfall aus Baustelle ent*Entsorgung AN Gebühr einrechn.**
Es ist zu kalkulieren, dass es sich um Bodenmaterial
von einer Einstufung bis gleich DK II.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK II.
Kosten der Analytik,
Abfallentsorgung und
Verbleibsdokumentation sind einzurechnen.
Verbleibsdokumentation nach Unterlagen des AG
führen.
Abgerechnet wird nach Wiegescheinen.
In den Einheitspreis dieser OZ sind alle mit der
Entsorgung verbundenen Kosten inklusive der
Nachweisführung und erforderlicher Kosten für
Eingangskontrollen einzurechnen.
Menge: 2,000 t

**03.03.0005 N.gefährl. Abfall aus Baustelle ent*Entsorgung AN Gebühr einrechn.**
Es ist zu kalkulieren, dass es sich um Bodenmaterial
von einer Einstufung bis gleich DK III.
Nicht gefährlichen Abfall aus Baustelle entsorgen.
Abgerechnet wird nach Wiegescheinen.
Abfall : Boden und Steine
Abfallschlüssel Nr. 170504
Entsorgung nach Wahl des AN.
Gebühren der Abfallentsorgung sind einzurechnen.

Verwertung des Bodenmaterials
Das verunreinigte Bodenmaterial ist einem zugelassenen
bzw.
zertifizierten Entsorgungsfachbetrieb zur Entsorgung /
Verwertung zuzuführen.
Entsorgung/ Verwertung nach Wahl des AN. Angaben im
Bieterangabenverzeichnis.
Name Entsorger

'......................................................
'
Ort Anlage

'......................................................
'
Art Entsorgung

'......................................................
'
Abfall = Boden und Steine mit Ausnahme derjenigen,
die unter 17 05 03* fallen.
Abfallschlüssel = 17 05 04.
gelösten Abfall an Anfallstelle laden.

Es ist zu kalkulieren, dass es sich um Bodenmaterial
von einer Einstufung bis gleich DK III.
Kosten der Analytik,
Abfallentsorgung und
Verbleibsdokumentation sind einzurechnen.
Verbleibsdokumentation nach Unterlagen des AG
führen.
Abgerechnet wird nach Wiegescheinen.
In den Einheitspreis dieser OZ sind alle mit der
Entsorgung verbundenen Kosten inklusive der
Nachweisführung und erforderlicher Kosten für
Eingangskontrollen einzurechnen.
Menge: 2,000 t

**03.03.0006 Gefährl. Abfall aus Baustelle ents.*Gebühr einrechn.**
Gefährlichen Abfall aus Baustelle entsorgen. Art der
Belastung und Entsorgung nach Unterlagen des AG. Entsorgungsnachweis nach Unterlagen des
AG führen.
Abgerechnet wird nach Wiegescheinen.
Abfallschlüsselnummer : 170503
Boden und Steine, die gefährliche Stoffe enthalten
Gebühren der Abfallentsorgung sind einzurechnen.

Es ist zu kalkulieren, dass es sich um Bodenmaterial
von einer Einstufung bis gleich DK I
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK I
handelt.
Kosten der Analytik, Abfallentsorgung und
Verbleibsdokumentation sind einzurechnen.
Verbleibsdokumentation nach Unterlagen des AG
führen.
Abgerechnet wird nach Wiegescheinen.
In den Einheitspreis dieser OZ sind alle mit der
Entsorgung der verbundenen Kosten inklusive der
Nachweisführung und erforderlicher Kosten für
Eingangskontrollen einzurechnen.
Menge: 2,000 t

**03.03.0007 Gefährl. Abfall aus Baustelle ents.*Gebühr einrechn.**
Gefährlichen Abfall aus Baustelle entsorgen. Art der
Belastung und Entsorgung nach Unterlagen des AG. Entsorgungsnachweis nach Unterlagen des
AG führen.
Abgerechnet wird nach Wiegescheinen.
Abfallschlüsselnummer : 170503
Boden und Steine, die gefährliche Stoffe enthalten
Gebühren der Abfallentsorgung sind einzurechnen.

Es ist zu kalkulieren, dass es sich um Bodenmaterial
von einer Einstufung bis gleich DK II
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK II
handelt.
Kosten der Analytik, Abfallentsorgung und
Verbleibsdokumentation sind einzurechnen.
Verbleibsdokumentation nach Unterlagen des AG
führen.
Abgerechnet wird nach Wiegescheinen.
In den Einheitspreis dieser OZ sind alle mit der
Entsorgung der verbundenen Kosten inklusive der
Nachweisführung und erforderlicher Kosten für
Eingangskontrollen einzurechnen.
Menge: 2,000 t

**03.03.0008 Gefährl. Abfall aus Baustelle ents.*Gebühr einrechn.**
Gefährlichen Abfall aus Baustelle entsorgen. Art der
Belastung und Entsorgung nach Unterlagen des AG. Entsorgungsnachweis nach Unterlagen des
AG führen.
Abgerechnet wird nach Wiegescheinen.
Abfallschlüsselnummer : 170503
Boden und Steine, die gefährliche Stoffe enthalten
Gebühren der Abfallentsorgung sind einzurechnen.

Es ist zu kalkulieren, dass es sich um Bodenmaterial
von einer Einstufung bis gleich DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung bis gleich DK III
handelt.
Kosten der Analytik, Abfallentsorgung und
Verbleibsdokumentation sind einzurechnen.
Verbleibsdokumentation nach Unterlagen des AG
führen.
Abgerechnet wird nach Wiegescheinen.
In den Einheitspreis dieser OZ sind alle mit der
Entsorgung der verbundenen Kosten inklusive der
Nachweisführung und erforderlicher Kosten für
Eingangskontrollen einzurechnen.
Menge: 2,000 t

**03.03.0009 Gefährl. Abfall aus Baustelle ents.*Gebühr einrechn.**
Gefährlichen Abfall aus Baustelle entsorgen. Art der
Belastung und Entsorgung nach Unterlagen des AG. Entsorgungsnachweis nach Unterlagen des
AG führen.
Abgerechnet wird nach Wiegescheinen.
Abfallschlüsselnummer : 170503
Boden und Steine, die gefährliche Stoffe enthalten
Gebühren der Abfallentsorgung sind einzurechnen.

Es ist zu kalkulieren, dass es sich um Bodenmaterial
von einer Einstufung > DK III
handelt.
Gefährlichen Abfall aus Baustelle entsorgen.
Abgerechnet wird nach Wiegescheinen.
Abfall : Boden und Steine, die gefährliche Stoffe
enthalten
Abfallschlüssel Nr. 170503
Entsorgung nach Wahl des AN.
Gebühren der Abfallentsorgung sind einzurechnen.

Verwertung des Bodenmaterials
Das verunreinigte Bodenmaterial ist einem zugelassenen
bzw. zertifizierten Entsorgungsfachbetrieb zur
Entsorgung zuzuführen.
Entsorgung nach Wahl des AN. Angaben im
Bieterangabenverzeichnis.
Name Entsorger

'......................................................
'
Ort Anlage

'......................................................
'
Art Entsorgung

'......................................................
'
Abfall = Boden und Steine mit Ausnahme derjenigen,
die unter 17 05 03* fallen.
Abfallschlüssel = 17 05 04.

Es ist zu kalkulieren, dass es sich um Bodenmaterial
von einer Einstufung > DK III handelt.
Kosten der Analytik, Abfallentsorgung und
Verbleibsdokumentation sind einzurechnen.
Verbleibsdokumentation nach Unterlagen des AG
führen.
Abgerechnet wird nach Wiegescheinen.
In den Einheitspreis dieser OZ sind alle mit der
Entsorgung der verbundenen Kosten inklusive der
Nachweisführung und erforderlicher Kosten für
Eingangskontrollen einzurechnen.
Menge: 2,000 t

**03.03.0010 Gefährl. Abfall aus Baustelle ents.*Gebühr einrechn.**
Gefährlichen Abfall aus Baustelle entsorgen.
Abgerechnet wird nach Wiegescheinen.
Abfallschlüsselnummer : 130501
Feste Abfälle aus Sandfanganlagen und
Öl-/Wasserabscheidern.
Gebühren der Abfallentsorgung sind einzurechnen.
Menge: 2,000 t

**03.03.0011 Gefährl. Abfall aus Baustelle ents.*Gebühr einrechn.**
Gefährlichen Abfall aus Baustelle entsorgen.
Abgerechnet wird nach Wiegescheinen.
Abfallschlüsselnummer : 130502
Schlämme aus Öl-/Wasserabscheidern.
Gebühren der Abfallentsorgung sind einzurechnen.
Menge: 2,000 t

**03.03.0012 Gefährl. Abfall aus Baustelle ents.*Gebühr einrechn.**
Gefährlichen Abfall aus Baustelle entsorgen.
Abgerechnet wird nach Wiegescheinen.
Abfallschlüsselnummer : 130503
Schlämme aus Einlaufschächten
Gebühren der Abfallentsorgung sind einzurechnen.
Menge: 15,000 t

**03.03.0013 Gefährl. Abfall aus Baustelle ents.*Gebühr einrechn.**
Gefährlichen Abfall aus Baustelle entsorgen.
Abgerechnet wird nach Wiegescheinen.
Abfallschlüsselnummer : 130506
Öle aus Öl-/Wasserabscheidern.
Gebühren der Abfallentsorgung sind einzurechnen.
Menge: 10,000 t

**03.03.0014 Gefährl. Abfall aus Baustelle ents.*Gebühr einrechn.**
Gefährlichen Abfall aus Baustelle entsorgen.
Abgerechnet wird nach Wiegescheinen.
Abfallschlüsselnummer : 130507
öliges Wasser aus Öl-/Wasserabscheidern
Gebühren der Abfallentsorgung sind einzurechnen.
Menge: 2,000 t

**03.03.0015 Gefährl. Abfall aus Baustelle ents.*Gebühr einrechn.**
Gefährlichen Abfall aus Baustelle entsorgen.
Abgerechnet wird nach Wiegescheinen.
Abfallschlüsselnummer : 130508
Abfallgemische aus Sandfanganlagen und
Öl-/Wasserabscheidern.
Gebühren der Abfallentsorgung sind einzurechnen.
Menge: 2,000 t

**03.03.0016 Gefährl. Abfall aus Baustelle ents.*Gebühr einrechn.**
Gefährlichen Abfall aus Baustelle entsorgen.
Abgerechnet wird nach Wiegescheinen.
Abfallschlüsselnummer : 150202
Aufsaug- und Filtermaterialien, Wischtücher
und Schutzkleidung, die durch gefährliche Stoffe
verunreinigt sind.
Gebühren der Abfallentsorgung sind einzurechnen.
Menge: 5,000 t

**03.03.0017 Gefährl. Abfall aus Baustelle ents.*Gebühr einrechn.**
Gefährlichen Abfall aus Baustelle entsorgen.
Abgerechnet wird nach Wiegescheinen.
Abfallschlüsselnummer : 16 07 08: ölhaltige Abfälle.
Gebühren der Abfallentsorgung sind einzurechnen.
Menge: 2,000 t

**03.03.0018 Gefährl. Abfall aus Baustelle ents.*Gebühr einrechn.**
Gefährlichen Abfall aus Baustelle entsorgen.
Abgerechnet wird nach Wiegescheinen.
Abfallschlüsselnummer : 16 10 01: Entsorgung von
wässrigen flüssigen Abfällen, die gefährliche Stoffe
enthalten.
Gebühren der Abfallentsorgung sind einzurechnen.
Menge: 2,000 t

**03.03.0019 Transporte zur Entsorgungsanlage**
Menge: 20,000 St

#### Unterabschnitt 03.04 Personalkosten

**03.04.0001 Einsatzleiter**
Stundenlohnarbeiten durch Einsatzleiter (mit Lehrgang
zur Probenahme nach  PN98) auf Anordnung des AG
ausführen.
Der Verrechnungssatz für den jeweiligen Einsatzleiter
umfasst sämtliche Aufwendungen, insbesondere den
tatsächlichen Lohn einschliesslich vermögenswirksamer
Leistungen mit den Zuschlägen für Gemeinkosten
(Sozialkassenbeiträge und dgl.), sowie Lohn- bzw.
Gehaltsnebenkosten und Zuschläge für Überstunden.

Lehrgang des Mitarbeites nach PN 98 ist nachzuweisen.
Menge: 60,000 h

**03.04.0002 Facharbeiter**
Stundenlohnarbeiten durch Facharbeiter auf Anordnung
des AG ausführen.
Der Verrechnungssatz für den jeweiligen Facharbeiter
umfasst sämtliche Aufwendungen, insbesondere den
tatsächlichen Lohn einschliesslich vermögenswirksamer
Leistungen mit den Zuschlägen für Gemeinkosten
(Sozialkassenbeiträge und dgl.), sowie Lohn- bzw.
Gehaltsnebenkosten und Zuschläge für Überstunden.
Menge: 10,000 h

**03.04.0003 Hilfsarbeiter**
Stundenlohnarbeiten durch Hilfsarbeiter auf Anordnung
des AG ausführen.
Der Verrechnungssatz für den jeweiligen Hilfsarbeiter
umfasst sämtliche Aufwendungen, insbesondere den
tatsächlichen Lohn einschliesslich vermögenswirksamer
Leistungen mit den Zuschlägen für Gemeinkosten
(Sozialkassenbeiträge und dgl.), sowie Lohn- bzw.
Gehaltsnebenkosten und Zuschläge für Überstunden.
Menge: 10,000 h

#### Unterabschnitt 03.05 Fahrzeuge und Geräte

**03.05.0001 Verrechnungssatz thermischer Flächenreiniger**
Stundenlohnarbeiten durch thermischern Flächenreiniger
inkl. Fahrer mit zwei verschiedenen Hochdruckdüsen: zum
einen im Flachstrahl- und zum anderen im
Rotorendüsensystem
auf Anordnung des AG ausführen.
Der Verrechnungssatz für den jeweiligen thermischern
Flächenreiniger inkl. Fahrer umfasst sämtliche
Aufwendungen fuer die An- und Abfahrt zum Einsatzort,
Einsatzstelle einrichten, Auf- und Abladen von Geräten
und Material, insbesondere Gerätevorhalte- und
Betriebsstoffkosten, sowie sämtliche Zuschläge
Umsetzung vor Ort, Anfahrt des Personals zum
Betriebsort etc .
den Einsatz, insbesondere Gerätevorhalte- und
Betriebsstoffkosten, sowiesämtliche Zuschläge
einschliesslich der Kosten für den Fahrer.
Menge: 60,000 h

**03.05.0002 Verrechungssatz Spül- u. Saugw. mit ADR**
Stundenlohnarbeiten durch Spül- und Saugwagen auf
Anordnung des AG ausführen.
Der Verrechnungssatz für den jeweiligen Spül- und
Saugwagen mi ADR inkl. Fahrer umfasst sämtliche
Aufwendungen fuer die An- und Abfahrt zum Einsatzort,
Einsatzstelle einrichten, Auf- und Abladen von Geräten
und Material, insbesondere Gerätevorhalte- und
Betriebsstoffkosten, sowie sämtliche Zuschläge
Umsetzung vor Ort, Anfahrt des Personals zum
Betriebsort etc .
den Einsatz, insbesondere Gerätevorhalte- und
Betriebsstoffkosten, sowiesämtliche Zuschläge
einschliesslich der Kosten für den Fahrer.
Menge: 10,000 h

**03.05.0003 Verrechnugssatz Muldeabsetzk.**
Stundenlohnarbeiten durch Muldenabsetzkipper mit
Anhänger auf Anordnung des AG ausführen.
Der Verrechnungssatz für den jeweiligen
Muldenabsetzkipper inkl. Fahrer mit Anhänger umfasst
sämtliche
Aufwendungen fuer die An- und Abfahrt zum Einsatzort,
Einsatzstelle einrichten, Auf- und Abladen von Geräten
und Material, insbesondere Gerätevorhalte- und
Betriebsstoffkosten, sowie sämtliche Zuschläge
Umsetzung vor Ort, Anfahrt des Personals zum
Betriebsort etc .
den Einsatz, insbesondere Gerätevorhalte- und
Betriebsstoffkosten, sowiesämtliche Zuschläge
einschliesslich der Kosten für den Fahrer.
Menge: 10,000 h

**03.05.0004 Verrechnungssatz Mobilbagger 3,0t**
Stundenlohnarbeiten durch Mobilbagger 3,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**03.05.0005 Verrechnungssatz Bagger 15,0t**
Stundenlohnarbeiten durch Bagger 15,0 t mit
Schalengreifer auf Anordnung des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

**03.05.0006 Verrechnungssatz R.L.A.Ö.**
Stundenlohnarbeiten durch Rüstwagen mit Lichtmast,
Anhänger und Ölwehr auf Anordnung des AG ausführen.
Der Verrechnungssatz für den jeweiligen Rüstwagen mit
Lichtmast, Anhänger und Ölwehr inkl. Fahrer umfasst
sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**03.05.0007 Verrechnungssatz LKW mit Ladekran**
Stundenlohnarbeiten durch Autokranbagger auf Anordnung
des AG ausführen.
Der Verrechnungssatz für den jeweiligen Autokranbagger
inkl. Fahrer
umfasst ssämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**03.05.0008 Verrechnungssatz Sattelkipper**
Stundenlohnarbeiten durch Sattelkipper inkl. Bediener
auf Anordnungdes AG ausführen.
Der Verrechnungssatz für den jeweiligen Sattelkipper
inkl. Fahrer
umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**03.05.0009 Verrechnungssatz Radlader 14,0 t**
Stundenlohnarbeiten durch Radlader 14,0 t auf Anordnung
des AG ausführen.
Der Verrechnungssatz für den jeweiligen Mobilbagger mit
Schalengreifer inkl. Fahrer umfasst sämtliche
Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 5,000 h

**03.05.0010 Verrechnungssatz Tieflader**
Verrechnungssatz Tieflader für Transport der Bagger
oder Radlader
Der Verrechnungssatz für den jeweiligenTieflader inkl.
Fahrer umfasst sämtliche Aufwendungen für den
Einsatz, insbesondere Gerätevorhalte- und
Betriebsstoffkosten, sowie sämtliche
Aufwendungen fuer die An- und Abfahrt zum Einsatzort,
Einsatzstelle einrichten, Auf- und Abladen von Geräten
und Material, insbesondere Gerätevorhalte- und
Betriebsstoffkosten, sowie sämtliche Zuschläge
Umsetzung vor Ort, Anfahrt des Personals zum
Betriebsort etc .
den Einsatz, insbesondere Gerätevorhalte- und
Betriebsstoffkosten, sowiesämtliche Zuschläge
einschliesslich der Kosten für den Fahrer.
Menge: 10,000 h

#### Unterabschnitt 03.06 Sonstiges

**03.06.0001 Dokumentation**
Jeder Einsatz ist zu dokumentieren.
Die Leistung vor Beginn der Arbeiten mit mindestens 5
aussagekräftigen Fotos dokumentieren. Der Umfang der zu
erbringenden Leistung muss eindeutig erkennbar sein.
Die Lage und die Abmessungen der Verunreinigung müssen
daraus hervorgehen.
Die Leistung nach Abschluss der Arbeiten mit mindestens
3 aussagekräftigen Fotos dokumentieren.
Fotodokumentation der Verkehrssicherung. Mindestens 2
Fotos aus denen die Art und Anzahl der eingesetzten
Absicherung ersichtlich wird.
Bei Verunreinigungen größeren Ausmaßes ist die Anzahl
der Fotos entsprechend zu erhöhen.
Farbige Lichtbilder mit Beschriftung, Aufnahmedaten
sowie -ort und Blickrichtung.

Abrechnung je Einsatz ein Stück Dokumentation.
Menge: 20,000 St

**03.06.0002 Wartezeit**
Ausfallstunden für Wartezeiten vor Ort aufgrund von
noch nicht zur Reinigung freigegebener Einsatzstelle.
Es sind sämtliche Ausfallkosten der Arbeitskolonne, der
Maschinen und Geräte etc. einzurechnen.
Menge: 10,000 h

**03.06.0003 Zulage für Nacht- und Wochenendarbeit**
Zulage für Nacht- und Wochenendarbeit
Nachtzuschlag von 20:00 Uhr bis 6:00 Uhr
Sonn- und Feiertagen im Zeitraum von
00.00 Uhr bis 24:00 Uhr
Es sind sämtliche Zusatzkosten der Arbeitskolonne, der
Maschinen und Geräte etc. einzurechnen.
Menge: 15,000 h

USt %: 19,00
